# Generalsanierung Grund- und Mittelschule Isen BA5
Angebotsaufforderung (GAEB DA XML 3.3, DA83)
Projekt: 1530
Währung: EUR
Erstellt mit: GXML Toolbox V3.3 R20220330, ORCA AVA 26.0.6 26.00.06, 17.02.2026

## 19 Malerarbeiten

### Titel 01 Sanierungsarbeiten Bestand BA5

#### Bereich 01.01 Vorbereitende Bauleistungen

**01.01.1 Planungsleistung Produktnachweise**
*** Pauschalposition
Planungsleistung für die Vorlage von Produktnachweisen inkl. frühzeitiger Erstellung / Übergabe bzw. Fortschreibung, bestehend mindestens aus:

- Gültigen Prüfzeugnissen, bauaufsichtliche Zulassungen
- Gütenachweisen und Produktdatenblättern

aller zum Einsatz kommenden Produkte und Verfahren.
Menge: 1,000 psch

*Hinweis: Beschreibung Abnahme und Dokumentation*
Dokumentation einschließlich (sofern zutreffend):

- Entsorgungsnachweise
- Bestandspläne - Ausführungspläne (Grundrisse, Schnitte, Details)
- Protokolle der Begehungen der Montage-Zwischenstände
- Fotodokumentation der Baustelle
- Bauvertrag inkl. beauftragter Nachträge
- Fristenpläne für Instandhaltungsarbeiten

Qualitätsnachweis über sämtliche eingebaute Stoffe und Teile mit den Angaben zu folgenden Daten (sofern zutreffend):
- Nachweis über die Eignung des Bauprodukts
- Nachweise über Eignungs-, Güte- und Kontroll- und sonstige Prüfungen
- Nachweise über Eigen- und Fremdüberwachungen
- Bauart- und Zulassungsbescheinigungen gemäß geltendem Recht
- Übereinstimmungserklärung und Errichterbescheinigungen
- Fachunternehmererklärungen
- Folgende Angaben sind darüber hinaus aufzuführen:
Stoff- / Produktname und Bezeichnung Hersteller (Name, Anschrift, Telefon, Telefax )
Herkunft
Herstelldatum
Bestandteile physikalische und chemische Eigenschaften Brandverhalten

Umfang und Format:

Die Zeichnungen und sonstigen Unterlagen sind in Papierform 1-fach, schwarz/weiß, in Ordnern zu übergeben. Grundrisse, Schnitte und Ansichten sind in Maßstab 1:100, Detailpläne im Maßstab 1:20, 1:5 oder 1:1 zu erstellen.
Die finalen Aufmaßpläne sind in Papierform, 1:100, 2- fach, schwarz / weiß zu übergeben.

Neben der Papierform sind alle genannten, durch den AN erstellten Unterlagen als Dateien in einem digitalen Austauschformat dem AG zur Verfügung zu stellen:
- Pläne im pdf.- und dwg.-Format
- sonstige Unterlagen im pdf.-Format.

Die Dokumentation ist parallel zur Ausführung der Bauleistung zu erstellen und fortzuschreiben und spätestens mit der Schlussrechnung vorzulegen.

**01.01.2 Dokumentation**
*** Pauschalposition
Gemäß Beschreibung Dokumentation Erstellen, Abstimmen, Überarbeiten und Übergeben der gesamten Unterlagen zur Bestandsdokumentation des AN.

Die Unterlagen sind gemäß Ausführungsbeschreibung zu übergeben.
Menge: 1,000 psch

**01.01.3 Rollgerüst für > 3,50m Montagehöhen**
*** Pauschalposition
Rollgerüste für alle Malerarbeiten des AN oberhalb 3,50 m Höhe. Anzahl der Gerüste nach Ermessen des AN in Abhängigkeit seiner eigenen Arbeitstaktung in allen Geschossen und Räumen.
Menge: 1,000 psch

**01.01.4 Arbeitsplattform Treppenhaus**
Für die Malerarbeiten der Wände entlang der Treppen, ist eine Arbeitsplattform zu liefern, aufzustellen und für die Dauer der eigenen Arbeiten vorzuhalten. Das Gerüst muss für die Malerarbeiten oberhalb Treppenläufen geeignet sein und den geltenden Arbeitsschutzrichtlinien entsprechen.

Das Treppenhaus zieht sich über drei Geschossebenen. Diese sind über jeweils eine einläufige Treppe erschließbar. Die Treppenbreite beträgt im Grundriss ca. 2m und die Treppenlänge ca. 5,2m. Rechts und links auf dem Treppenlauf befinden sich zwei Handläufe aus Metall, die lichte Treppenbreite zwischen den zwei Handläufen beträgt ca. 1,7m. Im Treppenhaus sind alle Wände und die Treppenuntersicht zu bearbeiten.

Die Arbeitsplattform ist erforderlich oberhalb des oberen Treppenlaufs, der vom E02 (1. Obergeschoss) ins E03 (2. Obergeschoss) führt. Die zu beschichtende Wand entlang dieser Treppe ist bis zu 6,5m hoch. Die Arbeitsplattform ist ca. 50-100 cm oberhalb der letzten Geschoßrohdecke zu legen, damit dann bis zur Decke über Treppenhaus ca. 200-250 cm Abstand erreicht werden. Die Plattform ist mit Berücksichtigung eines Randabstandes zu den Wänden ca. 1,5m x 5m groß und auf die nach unten führenden Läufe, also mit zunehmender Unterstützungshöhe, zu stellen.
Menge: 1,000 St

#### Bereich 01.02 Bauleistungen

*Hinweis: VORBEREITENDE MASSNAHMEN*

*Hinweis: Abdeckarbeiten*

**01.02.1 Schutzabdeck. Fliesen/Platten Wandbekl. Folie herstellen beseitigen**
Schutzabdeckung der Wandbekleidung,
Abdeckung aus Folie, Stöße überlappen, herstellen und nach Abschluss der Beschichtungsarbeiten Material aufnehmen und beseitigen, anfallendes Material fachgerecht beseitigen. Arbeitshöhe der zu bearbeitenden oder zu bekleidenden Fläche bis 3,5 m über der Standfläche des hierfür erforderlichen Gerüstes.

Betrifft u.a. Waschbesckenverkleidungen BA5
Oberfläche aus HPL Schichtstoffplatten.
Menge: 5,000 m²

**01.02.2 Abkleben Zarge Klebeband B 30mm beseitigen**
Abkleben der Zarge, Klebeband, Breite mind. 30 mm, nach Abschluss der Beschichtungsarbeiten Material aufnehmen und beseitigen, anfallendes Material fachgerecht beseitigen. Arbeitshöhe der zu bearbeitenden oder zu bekleidenden Fläche bis 3,5 m über der Standfläche des hierfür erforderlichen Gerüstes.
Menge: 330,000 m

**01.02.3 Schutzabdeck. Fenster Folie herstellen beseitigen**
Schutzabdeckung des Fensters, einseitig,
Abdeckung aus Folie, Stöße und Ränder verkleben, herstellen und nach Abschluss der Beschichtungsarbeiten Material aufnehmen und beseitigen, anfallendes Material fachgerecht beseitigen. Arbeitshöhe der zu bearbeitenden oder zu bekleidenden Fläche bis 3,5 m über der Standfläche des hierfür erforderlichen Gerüstes.

Die Abdeckung ist raumseitig innen auf der 4-seitig umlaufenden Leibung aus beschichtetem Holzwerkstoff anzubringen. Damit sind Fenster und Leibung in einem Arbeitsgang/ Aufwand geschützt.
Menge: 170,000 m²

**01.02.4 Abkleben Sockelleiste Klebeband B 15mm beseitigen**
Abkleben der Sockelleiste, aus beschichtetem Holz, Klebeband, Breite mind. 15 mm, nach Abschluss der Beschichtungsarbeiten Material aufnehmen und beseitigen, anfallendes Material fachgerecht beseitigen.
Menge: 370,000 m

**01.02.5 Abkleben Sockelleiste Klebeband B 15mm beseitigen**
Abkleben der Sockelleiste, aus Keramik, Klebeband, Breite mind. 15 mm, nach Abschluss der Beschichtungsarbeiten Material aufnehmen und beseitigen, anfallendes Material fachgerecht beseitigen.
Menge: 400,000 m

**01.02.6 Schutzabdeck. Bodenfläche Pappe Vlies herstellen beseitigen**
Schutzabdeckung der Bodenfläche, aus Keramik, Abdeckung bestehend aus 1. Lage Pappe,
2. Lage aus Malervlies, Stöße und Ränder verkleben,
Fläche herstellen und nach Abschluss der Beschichtungsarbeiten Material aufnehmen und beseitigen, anfallendes Material fachgerecht beseitigen.
Menge: 420,000 m²

**01.02.7 Schutzabdeck. Bodenfläche Pappe Vlies herstellen, beseitigen**
Schutzabdeckung der Bodenbeläge, aus z.B. Nadelvlies, Linoleum und Endbeschichtetem Estrich
Abdeckung bestehend aus 1. Lage Pappe,
2. Lage aus Malervlies, Stöße und Ränder verkleben,
Fläche herstellen und nach Abschluss der Beschichtungsarbeiten Material aufnehmen und beseitigen, anfallendes Material fachgerecht beseitigen.
Menge: 620,000 m²

**01.02.8 Schutzabdeck. Treppenlauf Keramik, Pappe Vlies herstellen beseitigen**
Schutzabdeckung Treppenlauf, aus Keramik,
Abdeckung aus 1. Lage Pappe, 2. Lage aus Malervlies, Stöße und Ränder rutschfest (!) verkleben, herstellen und nach Abschluss der Arbeiten Material aufnehmen und fachgerecht beseitigen.
Menge: 100,000 m

*Hinweis: Untergrund reinigen*
Sämtliche Wand und Deckenflächen im Bauabschnitt 3 und 4 sind vor den Beschichtungsarbeiten entsprechend zu prüfen, ggf. zu reinigen.
Ausführung siehe nachfolgende Positionen.

**01.02.9 Untergrund prüfen**
Zustand des Untergrundes sorgfältig prüfen, Hohlstellen und schadhaften Untergrund kennzeichnen.
Lose Teile bis zum tragfähigen Untergrund entfernen.
Menge: 1400,000 m²

**01.02.10 Trockene Untergrundreinigung**
Lose Teile und Verunreinigungen trocken mit geeignetem Werkzeug sorgfältig entfernen.
Soweit Reinigungsrückstände - wie Staub - vorhanden sind, abkehren und abwaschen.
Menge: 1400,000 m²

*Hinweis: Untergrundvorbereitung*

**01.02.11 Risse in Putzfläche schließen**
Risse in vorhandener Putzoberfläche schließen, hierzu Risse V-förmig weiten, mit Spachtelmasse verfüllen und Gewebearmierung überspannen.
Menge: 350,000 m²

**01.02.12 größere Löcher und Fehlstellen schließen**
Ausbessern von größeren Löchern und Fehlstellen durch Schließen mit Spachtelmasse und angleichen an die Bestandsoberfläche.
Menge: 50,000 m²

**01.02.13 Grundierung Haftgrund**
Grundierung von Wandflächen mit Haftgrund zur Verbesserung der Untergrundhaftfähigkeit für nachfolgenden Beschichtungsaufbau auf gereinigten Untergründen.
Menge: 1400,000 m²

**01.02.14 Bestehende, farbige Wände schleifen und spachteln**
Aus Altbestand übernommene, nicht neuverputzte Wandflächen, farbig, schleifen und spachteln als Vorbereitung für Haftgrundierung und deckenden Überholungsanstrich.

Geschätzte Arbeitszeit ca. 25h
Abrechnung nach tatsächlichem Aufwand.
Menge: 25,000 h

*Hinweis: MALERARBEITEN*

*Hinweis: Wände*

*Hinweis: Ausführungsbeschreibung Farbkonzept*
In den Schulfluren E02-E04 (Erdgeschoss bis 2. Obergeschoss) werden gemäß Farbkonzept zur farblichen Hervorhebung der Klassenzimmertüren raumhohe farbige Wandbereiche eingesetzt. Dazu wird rund um jede Klassenzimmertür ein farbiger (sattgetönter) raumhoher Wandstreifen durch Malerarbeiten hergestellt. Die Zargen der Klassenzimmertüren werden jeweils in selber Farbe wie der sie umgebende farbige Wandstreifen farbig (sattgetönt) lackiert.

Zur Kenntlichmachung der drei Geschossebenen E02 (Erdgeschoss), E03 (1. Obergeschoss) und E04 (2. Obergeschoss) wird je Geschoss eine individuelle Geschossfarbe für Wand und Zargen verwendet:
E02 - rot (Sikkens, C0.40.50)
E03 - grün (JUB, 4612)
E04 - blau (NCS, S2040-R90B)

Zeichnungs-Nr.:
1530-W-TP-Abwicklung Flure Westrakt

**01.02.15 Farbmuster 1:1**
Herstellen und liefern eines Musters im Maßstab 1:1 zur Bemusterung von farbigen Wandflächen im Innenraum.
Darzustellen ist ein Eckausschnitt Wand zu Decke mit Ausschnitt obere Ecke Türöffnung mit Zarge.

Maße Muster ca. 1x1m, das Muster muss folgende Flächen beinhalten:
- Decke, hellgetönt (weiß gestrichen)
- Wand, hellgetönt (weiß gestrichen)
- Wand, sattgetönt (farbig gestrichen)
- Ausschnitt Wandöffnung mit Zarge sattgetönt (farbig lackiert)

Da die Farbgebung der sattgetönt (farbig) gestrichenen Wandbereiche und sattgetönt (farbig) lackierten Zargen sich je Geschoss unterscheidet, sind jeweils 4 Muster je Geschoss in insgesamt vier unterschiedlichen Geschossfarben vorzulegen.

E02 - rot (Sikkens, C0.40.50)
E03 - grün (JUB, 4612)
E04 - blau (NCS, S2040-R90B)

Zeichnungs-Nr.:
1530-W-TP-Abwicklung Flure Westrakt
Das Muster ist zeitgleich mit dem Beginn der Werk-und Motnageplanung vorzulegen.
Menge: 10,000 St

**01.02.16 Erstbesch Wand Putz Dispersionsfarbe-GBS Dispersionsfarbe Dispersionsfarbe, hellgetönt**
Erstbeschichtung an Wand, innen, Untergrund Putz, vorh. Qualitätsstufe Oberfläche Q2, Kalkzement-Putzmörtel,
Grundbeschichtung für Dispersionsfarbe, wasserbasiert, verfestigend,
Zwischenbeschichtung aus Dispersionsfarbe, wasserbasiert,
Schlussbeschichtung aus Dispersionsfarbe, wasserbasiert, lösemittelfrei, matt DIN EN 13300, deckend, hellgetönt, Nassabriebbeständigkeit Klasse 1 DIN EN 13300, Arbeitshöhe der zu bearbeitenden oder zu bekleidenden Fläche bis 3,5 m über der Standfläche des hierfür erforderlichen Gerüstes, Ausführung gemäß Einzelbeschreibung.
Menge: 1680,000 m²

**01.02.17 Erstbesch Wand Putz Dispersionsfarbe-GBS Dispersionsfarbe Dispersionsfarbe, sattgetönt**
Erstbeschichtung an Wand, innen, Untergrund Putz, vorh. Qualitätsstufe Oberfläche Q2, Kalkzement-Putzmörtel,
Grundbeschichtung für Dispersionsfarbe, wasserbasiert, verfestigend,
Zwischenbeschichtung aus Dispersionsfarbe, wasserbasiert,
Schlussbeschichtung aus Dispersionsfarbe, wasserbasiert, lösemittelfrei, matt DIN EN 13300, deckend, sattgetönt, Nassabriebbeständigkeit Klasse 1 DIN EN 13300, Arbeitshöhe der zu bearbeitenden oder zu bekleidenden Fläche bis 3,5 m über der Standfläche des hierfür erforderlichen Gerüstes, Ausführung gemäß Einzelbeschreibung.
Menge: 70,000 m²

**01.02.18 Erstbesch Wand Gipsplatte Dispersionsfarbe-GBS Dispersionsfarbe Dispersionsfarbe, hellgetönt**
Erstbeschichtung an Wand, innen, Untergrund Gipsplatten, vorh. Qualitätsstufe Oberfläche Q2,
Grundbeschichtung für Dispersionsfarbe, wasserbasiert, verfestigend,
Zwischenbeschichtung aus Dispersionsfarbe, wasserbasiert,
Schlussbeschichtung aus Dispersionsfarbe, wasserbasiert, lösemittelfrei, matt DIN EN 13300, deckend, hellgetönt, Nassabriebbeständigkeit Klasse 1 DIN EN 13300, Arbeitshöhe der zu bearbeitenden oder zu bekleidenden Fläche bis 3,5 m über der Standfläche des hierfür erforderlichen Gerüstes, Ausführung gemäß Einzelbeschreibung.
Menge: 500,000 m²

**01.02.19 Beschriftung Ebene mit Großformatzahlen, Schablone**
Beschiftung Ebene 2, 3 und 4, bestehend aus übergroßen Zahlen je Ebene, Schablone erstellen, Trägermaterial aufkleben und anschließend weiß deckend ausmalen
inkl. Arbeitsvorbereitung bestehend aus einmessen, abdecken und abkleben.
Schablone entfernen und fachgerecht entsorgen.

3 Stück bei Treppenhaus
geschätzte Dauer je Zahl inkl. aller Nebenarbeiten 3h
Summe 9h

Abrechnung nach tatsächlichem Aufwand

Abmessungen ca: 2,4mx1,5m
Menge: 9,000 h

**01.02.20 Magnettapete anbringen**
Anbringen einer Magnettapete je Klassenzimmer, Einzelflächen ca. 10 m², metallisch beschichtete Rückseite, Haftung für handelsübliche Magnete, brandzertifiziert gemäß DIN EN 13501-1:2010, B-s1, d0, Oeko-Tex Klasse 1, diffusionsoffen;

Hersteller und Typ:
'SYSTEXX ACTIVE MAGNETIC'
oder gleichwertig.

Ausführung in E03 und E04 bei ca. 6 Räumen

Ausführung nach Vorgabe Nutzer, Angabe durch Bauleitung vor Ort

Untergrund: malerfertig geschliffen und gestrichene Wände, Q2

ca 50m, Zeitaufwand inkl. aller Nebenarbeiten geschätzt 10h
Sämtliche notw. Arbeiten und Einzelpreise sind in den EP für 1m montierte Magnettapete einzurechnen
Menge: 50,000 m

**01.02.21 Übergänge Spachtelflächen neu zu Bestandsflächen**
Übergänge Spachtelflächen neu zu Bestandsflächen beispachteln und schleifen im Bereich von Neuputzwänden zu Bestandswänden, Unterzüge Bestand an Abhangdecke neu

Abrechnung nach Aufwand
geschätzter Umfang ca.100m
geschätzter Zeitansatz 15h
Menge: 100,000 m

**01.02.22 Übergänge Wandflächen verputzt neu zu Bestandsflächen spachteln**
Übergänge von neu verputzten, geglätteten Wandflächen zu Bestandsflächen art- und oberflächengleich spachteln und schleifen

geschätzter Umfang: 100m
geschätzter Aufwand: 20h
Menge: 100,000 m

**01.02.23 Kleine Putzflächen nach Fertigstellung TGA im Nachgang ergänzen**
Putzflächen  in den zu beschichtenden Räumen BA5, kleinformatig, Abmessung ca. 0,5m2;  Fehlstellen mit Putz art- und oberflächengleich ergänzen.
Menge: 50,000 m²

**01.02.24 Dübel und Bohrlöcher verschließen**
Verbliebene Dübel und Bohrlöcher von Fremdgewerken mit geeigneter Putz - oder Spachtelmasse verschliesen.
Menge: 50,000 St

**01.02.25 Nachträgliche Ausbesserungen an TB-Wänden**
Ausbesserungen von oberflächenfertigen TB-Wänden,
Wände sind grundiert und gespachtelt, geschliffen

(z.B. Beschädigung durch Fremdgewerke innerhalb des Bauprozesses)
Menge: 20,000 m²

**01.02.26 Ausbesserungen bei Wänden/Abkofferungen im Bereich WD Lüftungsrohre und Lüftungsgitter**
Nachträgliche Ausbesserungsarbeiten in Wänden im Übergang der Wanddurchdringung von z.B.Lüftungsrohren und Lüftungsgittern; Oberfläche beispachteln, schleifen und in Wandfarbe streichen.
Menge: 20,000 h

*Hinweis: Treppen*

*Hinweis: Wand entlang Treppe*

**01.02.27 Erstbesch Wand Putz Dispersionsfarbe-GBS Dispersionsfarbe Dispersionsfarbe, hellgetönt**
Erstbeschichtung an Wand, innen, Untergrund Putz, vorh. Qualitätsstufe Oberfläche Q2, Zement-Putzmörtel,
Grundbeschichtung für Dispersionsfarbe, wasserbasiert, verfestigend,
Zwischenbeschichtung aus Dispersionsfarbe, wasserbasiert,
Schlussbeschichtung aus Dispersionsfarbe, wasserbasiert, lösemittelfrei, matt DIN EN 13300, deckend, hellgetönt, Nassabriebbeständigkeit Klasse 1 DIN EN 13300, Arbeitshöhe der zu bearbeitenden oder zu bekleidenden Fläche bis 3,5 m über der Standfläche des hierfür erforderlichen Gerüstes, Ausführung gemäß Einzelbeschreibung.
Menge: 75,000 m²

**01.02.28 Erstbesch Wand über 3,5 bis 5,5 m Putz Dispersionsfarbe-GBS Dispersionsfarbe Dispersionsfarbe, hellgetönt**
Erstbeschichtung an Wand, innen, Untergrund Putz, vorh. Qualitätsstufe Oberfläche Q2, Zement-Putzmörtel,
Grundbeschichtung für Dispersionsfarbe, wasserbasiert, verfestigend,
Zwischenbeschichtung aus Dispersionsfarbe, wasserbasiert,
Schlussbeschichtung aus Dispersionsfarbe, wasserbasiert, lösemittelfrei, matt DIN EN 13300, deckend, hellgetönt, Nassabriebbeständigkeit Klasse 1 DIN EN 13300, Arbeitshöhe der zu bearbeitenden oder zu bekleidenden Fläche über 3,5 bis 5 m über der Standfläche des hierfür erforderlichen Gerüstes, Gerüst wird gesondert vergütet, Ausführung gemäß Einzelbeschreibung.
Menge: 60,000 m²

*Hinweis: Treppe Unterseite*

**01.02.29 Erstbesch Deckenschräge Putz Dispersionsfarbe-GBS Dispersionsfarbe Dispersionsfarbe**
Erstbeschichtung an Deckenschräge, innen, Untergrund Putz, vorh. Qualitätsstufe Oberfläche Q2, Kalkzement-Putzmörtel,
Grundbeschichtung für Dispersionsfarbe, wasserbasiert, verfestigend,
Zwischenbeschichtung aus Dispersionsfarbe, wasserbasiert,
Schlussbeschichtung aus Dispersionsfarbe, wasserbasiert, lösemittelfrei, matt DIN EN 13300, deckend, hellgetönt, Nassabriebbeständigkeit Klasse 1 DIN EN 13300, Arbeitshöhe der zu bearbeitenden oder zu bekleidenden Fläche bis 3,5 m über der Standfläche des hierfür erforderlichen Gerüstes, Ausführung gemäß Einzelbeschreibung.
Menge: 30,000 m²

*Hinweis: Decke*
Bei der Beschichtung der Decken muss auf die Ausführung der Abhangdecke geachtet werden. Bei glatten Decken kann der Bieter entscheiden, ob die Beschichtung gespritzt oder manuell aufgetragen wird. Bei gelochten Decken muss die Beschichtung manuell erfolgen. Die Art der Ausführung ist in die jeweiligen Positionen mit einzurechnen.

**01.02.30 Erstbesch Decke Gipsplatte gelocht Dispersionsfarbe-GBS Dispersionsfarbe Dispersionsfarbe**
Erstbeschichtung an Decke, innen, Untergrund Gipsplatten, vorh. Qualitätsstufe Oberfläche Q2, gelocht, mit Vlies,
Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 510,000 m²

**01.02.31 Erstbesch Decke Gipsplatte glatt Dispersionsfarbe-GBS Dispersionsfarbe Dispersionsfarbe**
Erstbeschichtung an Decke, innen, Untergrund Gipsplatten, vorh. Qualitätsstufe Oberfläche Q2, glatt,
Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 1040,000 m²

**01.02.32 Erstbesch Fries Gipsplatte Dispersionsfarbe-GBS Dispersionsfarbe Dispersionsfarbe**
Erstbeschichtung an Fries, innen, Untergrund Gipsplatten, vorh. Qualitätsstufe Oberfläche Q2, glatt, Ausführung in nicht zusammenhängenden Teilflächen, Größe über 25 bis 30 % der Gesamtfläche,
Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 215,000 m²

**01.02.33 Erstbesch Rippendecke Beton Dispersionsfarbe-GBS Dispersionsfarbe Dispersionsfarbe**
Erstbeschichtung an Rippendecke, innen, Untergrund Beton,
Grundbeschichtung für Dispersionsfarbe, wasserbasiert, haftvermittelnd,
Zwischenbeschichtung aus Dispersionsfarbe, wasserbasiert,
Schlussbeschichtung aus Dispersionsfarbe, wasserbasiert, lösemittelfrei, matt DIN EN 13300, deckend, hellgetönt, Nassabriebbeständigkeit Klasse 1 DIN EN 13300, Arbeitshöhe der zu bearbeitenden oder zu bekleidenden Fläche über 3,5 bis 5,5 m über der Standfläche des hierfür erforderlichen Gerüstes, Gerüst wird gesondert vergütet, Ausführung gemäß Einzelbeschreibung.

Abbrechnung nach Grundfläche.
Stahlbetonrippe Abmessungen: h = 26cm, b= 7cm; Stahlbetonrippe Achstabstand: 55cm
Menge: 30,000 m²

**01.02.34 Zulage Erstbeschichtung Rippendecke**
Zulage für die in Pos.: 01.02.0030 beschriebene Erstbeschichtung von Stahlbetonrippendecken, für den Mehraufwand beim Streichen der mehrfach geknickten Deckenunterseite.
Menge: 30,000 m²

*Hinweis: Revisionsklappen*

**01.02.35 Erstbesch Füllung Revisionsklappe Gipsplatte 0,1-0,25m2 Dispersionsfarbe-GBS Dispersionsfarbe Dispersionsfarbe**
Erstbeschichtung an Füllung von Revisionsklappe in Decke, innen, Untergrund Gipsplatten, vorh. Qualitätsstufe Oberfläche Q2, Ausführung in Einzelflächen, Fläche über 0,1 bis 0,25 m2,
Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 19,000 St

**01.02.36 Erstbesch Füllung Revisionsklappe Gipsplatte 0,25-0,5m2 Dispersionsfarbe-GBS Dispersionsfarbe Dispersionsfarbe**
Erstbeschichtung an Füllung von Revisionsklappe in Decke, innen, Untergrund Gipsplatten, vorh. Qualitätsstufe Oberfläche Q2, Ausführung in Einzelflächen, Fläche über 0,25 bis 0,5 m2,
Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 47,000 St

**01.02.37 Revisionsklappen Blech, anschleifen, grundieren und streichen**
Revisionsklappen Blech nachträglich anschleifen grundieren und gemäß Farbkonzept mit geeignetem Lack für Metalle streichen.
Menge: 10,000 St

*Hinweis: Innentüren*

*Hinweis: Ausführungsbeschreibung Zargen farbl. lackieren*
Die Innentüren sind bauseitig durch den Schreiner mit farbigen HPL-Platten beschichtet. Die Farben wechseln ebenenweise.
Die Zargen werden im selben Farbton sattgetönt lackiert, dabei erfolgt die Lackierung etwas dunkler als die Beschichtungsfarbe der Türblätter.
Die Auswahl des Farbtons erfolgt nach Bemusterung.

E02 - rot (Türblatt: Resopal 1511-60, Zarge: Sikkens C4.60.30)
E03 - grün (Türblatt: Resopal 0639-60, Zarge: NCS S2070-G50Y)
E04 - blau (Türblatt: Resopal 0760-60, Zarge: Sikkens T0.46.20)

*Hinweis: Ausführungsbeschreibung Bestandszargen*
Im Zuge der Malerarbeiten Innentüren, sollen einige der Bestandszargen der Schule saniert werden. Dabei bleibt die Bestandszarge erhalten, Bänder und Türblatt werden bauseitig erneuert. Zur Sanierung der Bestandszargen müssen diese für den darauffolgenden Überholungsanstrich vorbereitet werden.

**01.02.38 Überholungsbeschichtung Zarge sattgetönt innen beidseitig keine Beschichtung des Türblattes Maulweite/WD 115 mm B 1010 mm H 2030-2135 mm**
Überholungsbeschichtung nach DIN55945 durch Aufbringen geeigneter Beschichtungsstoffe an Fehlstellen und Aufbringen von mindestens einer ganzflächigen Deckbeschichtung auf Bestandszargen, innen, beidseitig, keine Beschichtung des Türblattes, einflügelig, mit Falz/Doppelfalz, glatt, vorh. Dichtprofil, einschl. Oberfläche vorbereiten,
Altlackierung abschleifen, spachteln, Schleifen.
Maulweite/Wanddicke 115 mm,
Breite Nennmaß Wandöffnung 1010 mm,

Höhe Nennmaß Wandöffnung 2030-2135 mm,

seidenmatt, deckend, sattgetönt, Arbeitshöhe bis 3 m, Ausführung gemäß Einzelbeschreibung.
Menge: 4,000 St

**01.02.39 Überholungsbeschichtung Zarge sattgetönt innen beidseitig keine Beschichtung des Türblattes Maulweite/WD 240-300 mm B 1010-1135 mm H 2010-2135 mm**
*** Bezugsbeschreibung
Überholungsbeschichtung nach DIN55945 durch Aufbringen geeigneter Beschichtungsstoffe an Fehlstellen und Aufbringen von mindestens einer ganzflächigen Deckbeschichtung auf Bestandszargen, innen, beidseitig, keine Beschichtung des Türblattes, einflügelig, mit Falz/Doppelfalz, glatt, vorh. Dichtprofil, einschl. Oberfläche vorbereiten,
Altlackierung abschleifen, spachteln, Schleifen.
Maulweite/Wanddicke 240-300 mm,
Breite Nennmaß Wandöffnung 1010-1135 mm,

Höhe Nennmaß Wandöffnung 2010-2135 mm,

seidenmatt, deckend, sattgetönt, Arbeitshöhe bis 3 m, Ausführung gemäß Einzelbeschreibung.
Menge: 11,000 St

**01.02.40 Beschichtung Zarge hellgetönt innen beidseitig keine Beschichtung des Türblattes Maulweite/WD 240mm B1010 mm H 2100 mm 1K-Haftgrund-Acrylharzlack**
*** wie Position 01.02.39
Schlussbeschichtung aus Acrylharzlack hellgetönt, betrifft Bestandszargen.
Menge: 15,000 St

**01.02.41 Beschichtung Zarge hellgetönt innen beidseitig keine Beschichtung des Türblattes Maulweite/WD 115-150 mm B 1010 - 1135 mm H 2020-2135 mm 1K-Haftgrund Acrylharzlack**
Beschichtung Zarge, innen, beidseitig, keine Beschichtung des Türblattes, einflügelig, mit Falz/Doppelfalz, glatt, Untergrund grundierter Stahl, vorh. Dichtprofil, Maulweite/Wanddicke 115-150 mm,
Breite Nennmaß Wandöffnung 1010 - 1135 mm,

Höhe Nennmaß Wandöffnung '2010 - 2135' mm,

Grundbeschichtung aus Haftgrund, einkomponentig, wasserbasiert, als Dickschicht,
Schlussbeschichtung aus Acrylharzlack, wasserbasiert, seidenmatt, deckend, hellgetönt, Arbeitshöhe bis 3 m, Ausführung gemäß Einzelbeschreibung.
Menge: 6,000 St

**01.02.42 Beschichtung Zarge hellgetönt innen beidseitig keine Beschichtung des Türblattes Maulweite/WD 240 mm B 1010 - 2135 mm H 2010 - 2135 mm 1K-Haftgrund Acrylharzlack**
Beschichtung Zarge, innen, beidseitig, keine Beschichtung des Türblattes, einflügelig, mit Falz/Doppelfalz, glatt, Untergrund grundierter Stahl, vorh. Dichtprofil, Maulweite/Wanddicke 240 mm,
Breite Nennmaß Wandöffnung 1010 - 2135 mm,

Höhe Nennmaß Wandöffnung '2010 - 2135' mm,

Grundbeschichtung aus Haftgrund, einkomponentig, wasserbasiert, als Dickschicht,
Schlussbeschichtung aus Acrylharzlack, wasserbasiert, seidenmatt, deckend, hellgetönt, Arbeitshöhe bis 3 m, Ausführung gemäß Einzelbeschreibung.
Menge: 6,000 St

**01.02.43 Farbige Türumrandungen einmessen, abkleben und streichen**
Farbige Türumrandungen einmessen, abkleben und mit Latex Satinmatt dreifarbig (E01 - E4.3070, E02 - CO.40.50 E03 - H2.45.75, E04 - blau) streichen,
anschließend Abdeckmaterial entfernen und entsorgen.
Menge: 27,000 St

**01.02.44 Bohrlöcher bei Bestandszargen verspachteln**
Alte Bohrlöcher bei Bestandszargen mit 2K Prestolit verspachteln.
Menge: 15,000 St

**01.02.45 Zargen Flurseitig verputzen, verspachtel und streichen**
Zargen Flurseitig verputzen, verspachteln und streichen,
Bestandszargen von Kleberesten und Putzanhaftungen befreien.
Menge: 15,000 St

*Hinweis: Stützen*

**01.02.46 Erstbesch Stütze Putz Abwickl. bis 2,5 m2 Dispersionsfarbe-GBS Dispersionsfarbe Dispersionsfarbe**
Erstbeschichtung an Stütze, eckig, innen, Untergrund Putz, vorh. Qualitätsstufe Oberfläche Q2, Kalk-Putzmörtel,
Abwicklung der Bearbeitungsflächen bis 2,5 m2,

Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 51,000 St

**01.02.47 Erstbesch Stütze Putz Abwickl. 2,5 bis 5,5 m2 Dispersionsfarbe-GBS Dispersionsfarbe Dispersionsfarbe**
Erstbeschichtung an Stütze, eckig, innen, Untergrund Putz, vorh. Qualitätsstufe Oberfläche Q2, Kalk-Putzmörtel,
Abwicklung der Bearbeitungsflächen 2,5 bis 5,5 m2,

Grundbeschichtung für Dispersionsfarbe, wasserbasiert, haftvermittelnd,
Zwischenbeschichtung aus Dispersionsfarbe, wasserbasiert,
Schlussbeschichtung aus Dispersionsfarbe, wasserbasiert, lösemittelfrei, matt DIN EN 13300, deckend, hellgetönt, Nassabriebbeständigkeit Klasse 1 DIN EN 13300, Arbeitshöhe der zu bearbeitenden oder zu bekleidenden Fläche bis 3,5 m über der Standfläche des hierfür erforderlichen Gerüstes, Ausführung gemäß Einzelbeschreibung.
Menge: 4,000 St

*Hinweis: Unterzüge*

**01.02.48 Erstbesch Unterzug Putz Abwickl. über 0,8 bis 1 m Dispersionsfarbe-GBS Dispersionsfarbe Dispersionsfarbe**
Erstbeschichtung an Unterzug, innen, Untergrund Putz, vorh. Qualitätsstufe Oberfläche Q2, Kalkzement-Putzmörtel,
Abwicklung der Bearbeitungsflächen über '0,8' m bis

'1' m,

Grundbeschichtung für Dispersionsfarbe, haftvermittelnd,
Zwischenbeschichtung aus Dispersionsfarbe, wasserbasiert,
Schlussbeschichtung aus Dispersionsfarbe, wasserbasiert, lösemittelfrei, matt DIN EN 13300, deckend, hellgetönt, Nassabriebbeständigkeit Klasse 1 DIN EN 13300, Arbeitshöhe der zu bearbeitenden oder zu bekleidenden Fläche bis 3,5 m über der Standfläche des hierfür erforderlichen Gerüstes, Ausführung gemäß Einzelbeschreibung.
Menge: 90,000 m

*Hinweis: Fensterleibungen*

**01.02.49 Erstbesch Fensterleibungen Putz B 20 cm Dispersionsfarbe-GBS Dispersionsfarbe Dispersionsfarbe**
Erstbeschichtung an Fensterleibung, innen, Untergrund Putz, vorh. Qualitätsstufe Oberfläche Q2, Kalkzement-Putzmörtel,
Breite Leibung '20' cm,

Grundbeschichtung für Dispersionsfarbe, wasserbasiert, verfestigend,
Zwischenbeschichtung aus Dispersionsfarbe, wasserbasiert,
Schlussbeschichtung aus Dispersionsfarbe, wasserbasiert, lösemittelfrei, matt DIN EN 13300, deckend, hellgetönt, Nassabriebbeständigkeit Klasse 1 DIN EN 13300, Arbeitshöhe der zu bearbeitenden oder zu bekleidenden Fläche bis 3,0 m Ausführung gemäß Einzelbeschreibung.
Menge: 280,000 m

*Hinweis: Treppengeländer*
Im Westrakt sind Metallbauarbeiten mit einem Lacksystem im Dreischichtverfahren zu beschichten.

Dabei handelt es sich um das Treppengeländer mit Treppenhandlauf aus Profilstahl (Ober- und Untergurt, dazwischen vertikale Flachstahlprofile, Übergänge, Wandkonsolen Bodenbefestigung, Enden sowie Kleinteile)

Genauer handelt es sich um bestehende Treppengeländer, die im Zuge der Sanierungsarbeiten bauseits durch den Metallbauer mit neuen Stahlbauteilen erweitert und somit an heutige Standards für Sicherheitsgeländer angepasst wurden.

Bei den zu beschichtenden Bauteilen handelt es sich somit um ergänzte Stahlbauteile, die bauseitig "roh" aber malerfertig plangeschliffen wurden und bestehende Bauteile, deren Oberfläche vom Maler saniert und beschichtet werden muss. (Fachgerecht anschleifen, lose Farbschollen entfernen, entfetten und neu lackieren).

*Hinweis: Kalkulationshinweis*
Der Aufwand für die Arbeiten ist in Arbeitsstunden angesetzt, die jeweils EINSCHLIESSLICH MATERIALVERBRAUCH zu kalkulieren sind. Für den Materialverbrauch sind ca. 20 % der Arbeitsstunden angesetzt. Der Nachweis der Arbeitsstunden und damit die Abrechnungsgrundlage erfolgt in Abstimmung mit der örtlichen Objektüberwachung.

**01.02.50 Beschichtung an Treppengeländer Stahl BA5**
Beschichtung von bestehendem Treppengeländer aus Stahlprofilen als Rundrohre, Stabstahl, Flachstahl etc., innen, mit neu ergänzten Stahlbauteilen, bestehend aus:

1. Anschleifen, lose Farbschollen entfernen, entfetten
2. Farbbeschichtung, Untergrund Stahl,
Grundbeschichtung aus Haftgrund, wasserbasiert,
Zwischenbeschichtung aus Acrylharzlack, wasserbasiert,
Schlussbeschichtung aus Acrylharzlack, wasserbasiert, seidenmatt, deckend, sattgetönt.
Deckkraft: hoch
Norm: EN 71-3
Stoßfest, schlagfest (Schulbetrieb !)

Farbton: RAL 7016, antrazithgrau

Für die Beschichtung ist das Gütesiegel "Blauer Engel" nachzuweisen.

Lage: Stahl-Treppengeländer in BA5 von E02 auf E03
Menge: 30,000 h

*Hinweis: Verfugungen*

**01.02.51 Anschlussfuge abdichten Sockelleiste elast.Dichtstoff Acrylatdispersion**
Anschlussfuge abdichten zwischen Sockelleiste aus Putz, Kalkzement-Putzmörtel, geglättet, und beschichtetem Holz, innen, mit elastischem Dichtstoff Typ F DIN EN 15651-1, Basis Acrylatdispersion, weiß, Verhältnis Fugenbreite zu Dichtstofftiefe 1:1, einschl. reinigen, Ausführung gemäß Einzelbeschreibung.
Menge: 395,000 m

**01.02.52 Anschlussfuge abdichten Sockelleiste elast.Dichtstoff Acrylatdispersion**
Anschlussfuge abdichten zwischen Sockelleiste aus Putz, Kalkzement-Putzmörtel, geglättet, und Fliesen/Platten, innen, mit elastischem Dichtstoff Typ F DIN EN 15651-1, Basis Acrylatdispersion, weiß, Verhältnis Fugenbreite zu Dichtstofftiefe 1:1, einschl. reinigen, Ausführung gemäß Einzelbeschreibung.
Menge: 405,000 m

#### Bereich 01.04 Leistungen auf Nachweis - Regie

*Hinweis: Ausführen von Regiearbeiten*
Regiearbeiten sind rechtzeitig und schriftlich anzumelden. Dabei ist vorab geschätzt die erforderliche Leistung, der dafür notwendige Personal- und Material- sowie Geräteeinsatz und die daraus zu erwartenden Kosten anzugeben.

Regiearbeiten dürfen dann nur auf ausdrückliche Freigabe durch den AG (nicht durch die örtliche Objektüberwachung !) ausgeführt werden, erst damit gelten sie als nach VOB/B "vereinbart". Sie müssen anhand von täglichen Regieberichten belegt werden, die der Objektüberwachung mindestens wöchentlich zur Gegenzeichnung vorzulegen sind.

Regiearbeiten, die ausgeführt werden ohne Anmeldung und/ oder Freigabe durch den AG, werden als "Ausführung ohne Auftrag" gewertet und haben keinen Anspruch auf Vergütung.

**01.04.1 Polier/-in Montagearbeiten**
Stundenlohnarbeiten durch Polier / Vorarbeiter
Erschwernis Bestand
der Verrechnungssatz für die jeweilige Arbeitskraft umfasst sämtliche Aufwendungen wie Lohn- und Gehaltskosten, Lohn- und Gehaltsnebenkosten, Zuschläge, lohngebundene und lohnabhängige Kosten, sonstige Sozialkosten, Gemeinkosten, Wagnis und Gewinn.
Menge: 5,000 h

**01.04.2 Facharbeiter/-in**
Stundenlohnarbeiten durch Facharbeiter/-in
Erschwernis Bestand
der Verrechnungssatz für die jeweilige Arbeitskraft umfasst sämtliche Aufwendungen wie Lohn- und Gehaltskosten, Lohn- und Gehaltsnebenkosten, Zuschläge, lohngebundene und lohnabhängige Kosten, sonstige Sozialkosten, Gemeinkosten, Wagnis und Gewinn.
Menge: 20,000 h

**01.04.3 Helfer/-in**
Stundenlohnarbeiten durch Helfer/-in
der Verrechnungssatz für die jeweilige Arbeitskraft umfasst sämtliche Aufwendungen wie Lohn- und Gehaltskosten, Lohn- und Gehaltsnebenkosten, Zuschläge, lohngebundene und lohnabhängige Kosten, sonstige Sozialkosten, Gemeinkosten, Wagnis und Gewinn.
Hilfsarbeiten für besondere Erschwernis im Bestand
Menge: 5,000 h

**01.04.4 Materialpauschale gering**
*** Pauschalposition
Material für Regieleistungen.
Auf die Preise der vom AN nachgewiesenen
Material-Rechnungen verlangt der AN folgenden Zuschlag:

Verlangter Zuschlag auf Materialien (auf Nachweis) in
Prozent:

--------------------------------------

 (vom Bieter einzutragen)

Für in diesem Abschnitt nicht genannte, aber im Zuge
der Bauausführung benötigte Materialien (nachgewiesen
durch Renchnungen des AN) wird ersatzweise ein Wert von
500  angenommen.

Beispielrechnung: 500  + Zuschlag 5% von 500  = 25
(EP)
(bei 5% Zuschlag auf Materialien 525 als EP eintragen)

Für einen Materialwert von 525 einschl. Zuschlag wird
verlangt:
Menge: 1,000 psch
